# Außenanlagen
Angebotsaufforderung (GAEB 90, DA83)
Währung: EUR

## Außenanlagenarbeiten
Datum: 22.10.24

*Hinweis*
Angaben zum Gebäudebestand

Lage der Baumaßnahme

Bischof-Franz-Wolf-Str. 18 + 20
45357 Essen-Gerschede

Baubeginn Rodung: 03.02.2025
Fertigstellung Rodung: 21.02.2025

Baubeginn Pflasterarbeiten: 07.07.2025
Fertigstellung: 08.08.2025

Vorhandene Gebäudeart

2 vorhandene, baugleiche und bewohnte Wohngebäude mit
jeweils 4 Bestandswohnungen. Entsprechend insgesamt 8
Bestandswohnungen

Vorhandene Bauweise/ Bauart

2 1/2-geschossiges Wohngebäude (Zweispänner) mit
Unterkellerung und nicht ausgebautem Dachgeschoss

- Massivbauweise
- Tragende Wände aus Mauerwerk
- Stahlbetondecken im Keller-, Erd- und Obergeschoss
- Betonwiderlager oberhalb der Obergeschossdecke
- Stahlbetontreppenlauf u. Treppenpodeste aus
Stahlbeton bis
  ins Dachgeschoss
- Estrich mit Wärmedämmung im Dachgeschoss
- Gemauerte Kaminzüge im Dachgeschoss
- Z. T. Außenfassade mit WDVS ( 6cm)
- Holzdachkonstruktion (Pfettendach mit
Betonwiderlager)
- Betonziegeleindeckung

Vorhandene Hausanschlüsse

- Strom- und Fernwärmeanschluss
- Hauswasseranschluss
- TV-Kabelhausanschluss

Grundstückserschließung

Die Erschließung des Grundstückes an die vollständig
ausgebauten öffentlichen Straßen im Sinne des
Baugesetzbuches und des Erschließungsbeitragsgesetzes
ist gesichert.

Ansichten Bestandsgebäude

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Zusätzliche Technische Vertragsbedingungen (ZTV)
Außenanlagen

Für Angebot und Ausführung gelten:

DIN 18320 Landschaftsbauarbeiten
DIN 18919 "Entwicklungs- und Unterhaltungspflege von
Grünflächen",
ZTV Baumpflege (Zusätzlichen Technischen
Vertragsbedingungen und Richtlinien für Baumpflege und
Baumsanierung)

Allgemeines

Bei Erdarbeiten sind im Angebotspreis die Bodenklassen
nach DIN 18300, Abschn. 2.21 bis 2.26, zu
berücksichtigen wenn die Bodenklasse nicht besonders
erwähnt ist.

Alle Arbeiten sind nach Plan und Angabe auszuführen.
Besondere Aufmerksamkeit ist auf die Einhaltung der
Grenzen zu legen. Grenzvermarkungen sind, soweit
notwendig, mit Pfählen zu  markieren und diese bis
zur Fertigstellung der Arbeiten zu sichern.

Wegebau und Steinarbeiten

 Auskofferungen sind in der erforderlichen Tiefe
herzustellen. Der gewonnene Boden ist im Gelände
einzubauen bzw. zur Verwendung des Auftragnehmers
abzufahren. Die Koffersohle ist, wie die Oberfläche der
Wege, mit dem erforderlichen Längs- und Quergefälle
herzustellen und zu verdichten; entsprechend
ist bei Randsteinen, Sandkästen, Rohrleitungsgräben u.
a. zu verfahren

Alle Schichtmaße sind Fertigmaße.

Reststellen in Steinabschlußdecken sind aus dem
vorgeschriebenen Material herzustellen. Die Verwendung
von Kleinpflaster ist nur mit Zustimmung des
Auftraggebers zulässig.

Errichtung, Vorhalten, Warten und Beseitigen einer
Verkehrssicherungsabsperrung nach Wahl ist in den EP
mit einzukalkulieren.

Bei der Erstellung der Tragschichten sind die Vorgaben
der BTV - Landschaftsbau einzuhalten. Die Prüfung der
ausreichenden Festigkeit des Erdreiches wird nicht
gesondert vergütet. Zusätzliche Maßnahmen zur
Verfestigung eines geschädigten Untergrundes, zum
Beispiel durch den Einsatz schwerer Baugeräte werden
auf Nachweis vergütet.

Betriebliche Bedingungen

Bei den o. g. Vorhaben handelt es sich um die
Umgestaltung einer gemeinschaftlichen Freianlage hin zu
wohnungsnahen Mietergärten. Die Arbeiten sind möglichst
so durchzuführen, dass der umgebende Straßen-, Rad- und
Fußgängerverkehr nicht behindert wird.

Verkehrsverhältnisse auf der Baustelle

Die Bauarbeiten können durch Anwohnerverkehr, sowie
durch den innerstädtischen Verkehr beeinträchtigt
werden. Eventuelle Behinderungen hierdurch sind der
Bauleitung unverzüglich anzuzeigen, berechtigen den AN
aber nicht zu Nachforderungen.

Für den Verkehr freizuhaltende Flächen

Beeinträchtigungen des Fahrzeug-, Fuß-, und Radverkehrs
auf den vorgenannten Straßen und Wege sind bei den
Arbeiten im Bereich der Straßen unbedingt zu vermeiden.
Bei Arbeiten in diesem Bereich sind die Einschränkungen
des Verkehrs gem. Baustellensicherungsplans auf ein
Mindestmaß zu reduzieren. Für den Zeitraum der Arbeiten
ist die Einholung notwendiger Sperrgenehmigungen bei
der zuständigen Behörde zwingend.

Lagerplatz

Lagerplatz für Material, Maschinen und sonstige
Baustelleneinrichtung ausschließlich auf der Baustelle
und dort nur eingeschränkt vorhanden.
Anderweitige Lagerplätze werden vom Bauherrn nicht zur
Verfügung gestellt.

Besondere umweltrechtliche Vorschriften

Das Betanken von Fahrzeugen und Maschinen ist so
vorzunehmen, dass eine Boden- und
Grundwasserverunreinigung auszuschließen ist. Sollten
trotzdem Stoffe in den Boden gelangen, die eine
Gefährdung darstellen, so ist der Bereich auf Kosten
des AN umgehend großflächig auszukoffern und zu
entsorgen. Der vorherige Zustand ist auf Kosten des AN
wieder herzustellen.

Besondere Vorgaben für die Entsorgung

Für die zu entsorgenden Materialien sind die
entsprechenden Entsorgungsnachweise (Lieferscheine,
Wiegekarten) zu erbringen. Für die ordnungsgemäße
Entsorgung sind ausschließlich Entsorgungsfachbetriebe
gem.  56 Kreislaufwirtschaftsgesetz zu benennen:
Der Nachweis der geordneten Entsorgung ist unmittelbar
zu erbringen.
Die Einheitspreise der entsprechenden
Leistungspostionen verstehen sich einschließlich der
einzukalkulierenden
Entsorgungsgebühren.
Abrechnung erfolgt auf Grundlage des Ladegewichts und
der Annahmescheine der Deponie, bzw. des
Recyclingbetriebes.
Der Auftragnehmer verpflichtet sich, beim Anfall von
Abfällen diese als Erzeuger ordnungsgemäß zu entsorgen
und die hierfür erforderlichen Vorschriften zur
Durchführung der elektronischen Nachweisführung (  17
22 Nachweisverordnung - NachwV), d. h. die Nachweis-
und Registerpflichten und evtl. anfallender Bußgelder,
in eigener Verantwortung zu beachten.
Hierzu ist es erforderlich, dass im Entsorgungsnachweis
1. der Auftragnehmer als Erzeuger aufgeführt ist,
2. die Erzeuger-Nr. dem Auftragnehmer zugeordnet ist,
3. die Begleitscheine vom Auftragnehmer unterzeichnet
werden, die Verantwortliche Erklärung zum
Entsorgungsnachweis vom Vertreter des Auftragnehmers
unterzeichnet wird, das Register vom Auftragnehmer
geführt wird und der Auftragnehmer sich für die
Teilnahme am elektronischen Abfallnachweisverfahren bei
der Zentralen Koordinierungsstelle der Länder (ZKS-
Abfall) elektronisch hat registrieren lassen und dort
ein auf sich lautendes elektronisches Postfach
eingerichtet hat. Durch die Unterschrift im
Angebotsvordruck werden zugleich diese
Vertragsbedingungen für Entsorgungsleistungen von
gefährlichen Abfällen vom Bieter rechtsverbindlich
abgegeben.

Schutzeinrichtungen

Für alle vorhandenen privaten und öffentlichen Flächen
einschließlich sämtlicher Zufahrtsflächen sind
Vorkehrungen zum Schutz derselben durch den
Auftragnehmer (AN) eigenverantwortlich zu treffen.
Die Regulierung etwaiger Schäden, die durch die
Benutzung des AN entstehen, obliegt dem AN.
Eine gesonderte Vergütung für die unter diesem Punkt
beschriebenen Auflagen erfolgt nicht.
Im Weiteren wird hier auf den besonderen Schutz des
vorhandenen Baum- und Strauchbestandes nach DIN 18 920
ausdrücklich hingewiesen.
Es wird hier auf die zur Verfügung gestellten und in
der Planung dargestellten Bewegungsbereiche
hingewiesen. Die darüber hinaus gehenden
Vegetationsflächen und befestigten Flächen sind
absolute Tabuzonen, die nicht befahren werden dürfen
und nicht zu Lagerzwecken dienen.

Versorgungsleitungen

Der AN ist verpflichtet, sich vor Beginn der Arbeiten
Informationen und Planunterlagen über die vorhandenen
Versorgungstrassen der einzelnen Versorgungsunternehmen
einzuholen.
Der Auftragnehmer (AN) hat sich ebenfalls durch - in
der ff. Leistungsbeschreibung näher aufgeführte -
Suchgräben, Aufschluss über die tatsächliche Lage des
vorhandenen Leitungsnetzes zu verschaffen, sowie die
entsprechenden behördlichen und bauaufsichtlichen
Sicherheitsbestimmungen einzuhalten.
Auf die Berücksichtigung und Einhaltung der
Schutzausweisungen für die Ausführung von Bauarbeiten
im Bereich von Versorgungsleitungen der jeweiligen
Versorgungsunternehmen wird in diesem Zusammenhang
ausdrücklich hingewiesen.

Kampfmittel

Die Durchführung der Arbeiten haben mit der gebotenen
Vorsicht zu erfolgen, da ein Kampfmittelvorkommen nicht
vollständig ausgeschlossen werden kann. Sofern der
Verdacht auf Kampfmittel aufkommt, sind die Arbeiten
sofort einzustellen und der
Kampfmittelbeseitigungsdienst über die Kommune bzw.
über die nächste Polizeitdienststelle zu informieren.

Rodung

Die zu rodenden Gehölze befinden sich im unmittelbaren
Außenanlagen- und Gebäudebereich. Die abschnittsweise
Herunternahme der Gehölze unter der Beihilfe eines
Hubsteigers, bzw. der Klettertechnik ist bei der
Kalkulation in jedem Fall zu berücksichtigen.
Die Rodung der Wurzelstubbe kann wahlweise auch mit der
Stubbenfräse erfolgen. Eine zusätzliche Vergütung je
nach Wahl der Wurzelrodung erfolgt nicht.
Die Rodung der Gehölzflächen und das Abschieben der
Vegetationsschicht erfolgt zum Teil in Traufbereichen
verbleibender Gehölze. Die Erschwernisse für das
Arbeiten in diesen Bereichen zur Schonung der
Wurzelbereiche sind in die folgenden Positionen
einzukalkulieren.

Erdarbeiten

Jegliche Bodenverdichtung ist auf das für die
Bauausführung notwendige Maß zu reduzieren.
Die Lage der Fahrtrassen bzw. Baustraßen ist vor
Baubeginn mit der Bauleitung abzustimmen

Je nach Bodenart und Witterungsverlauf ist die
Bearbeitung von Böden bei Regen nicht erlaubt bzw. mit
der Bauleitung vorher abzustimmen. Dies gilt
insbesondere für schluff- und tonhaltige Böden
("Minutenböden").

Bei Regenwasserversickerung sind die Versickerungsbereiche unbedingt von Verdichtung freizuhalten
(Tabuzonen) und mit dauerhafter Absperrung zu versehen.

Abgrabungen, Aufschüttungen und das Befahren innerhalb
von Baumtraufen ist nicht gestattet.
Baumschutzmaßnahmen sind, sofern Konflikte absehbar,
detailliert im Leistungsverzeichnis beschrieben.
Ansonsten ist vorab die Bauleitung zu informieren.

Weitergehende, nicht beschriebene Materialnachweise wie
Körnungszusammensetzung, Unbedenklichkeit etc. sind auf
Verlangen der Bauleitung zu erbringen.

Bodenlieferung und -arbeiten werden nach Aufmaß und
Nivellement (Urnivellement+ OK eingebautes Material)
abgerechnet.
Das Nivellement ist unmittelbar vor Beginn der Arbeiten
gemeinsam mit der Bauleitung des AG durchzuführen. Die
entsprechenden, von der Bauleitung abgezeichneten
Feldnivellements  sind in der Reinfassung im Maßstab
M = 1:200 bzw. 1:100 der Bauleitung in 2-facher
Ausfertigung vorzulegen. Erd- und Bodenarbeiten  sind
ohne die Zustimmung und Freigabe der Bauleitung des AN
untersagt.
Ein Soll-Ist Vergleich ist zu erbringen.

Zusätzlich geliefertes Material wird nach
Original-Lieferscheinen, die der Bauleitung zur
Abzeichnung vorgelegt werden müssen, abgerechnet.

Die Freigabe der Flächen zur Bearbeitung ist mit der
örtlichen Bauleitung abzustimmen.

Über die Lage von Versorgungsleitung hat der Anbieter
sich vorab zu informieren. Erschwerte
Arbeitsverhältnisse bedingt durch Versorgungsleitungen
oder sonstiger Hindernisse berechtigen zu keinerlei
Nachforderungen.

Pflanzliste

Nachfolgend beschriebene Positionen der Pflanzen
beinhalten das Abladen, den Transport innerhalb der
Baustelle, sowie die Lagerung und den Schutz der
Pflanzen gegen Austrocknung bis zur Pflanzung.
Maßnahmen / Pflege der Pflanzen nach Pflanzung ist
gesondert beschrieben und wird gesondert abgerechnet.

Nach der Anlieferung sind die Pflanzen unverzüglich zu
pflanzen. Sollte dieses nicht möglich sein beträgt die
maximale Lagerungszeit von Ballenpflanzen auf der
Baustelle 48 h nach Anlieferung, die maximale
Lagerungszeit für ballenlose Gehölze beträgt max. 24 h
Stunden nach Anlieferung.Bis dahin sind geeignete
Maßnahmen vom AN zu treffen, die Schädigungen durch
Frost, Überhitzung, Austrocknung ausschließen.
Nach Ablauf der vorgenannten Lagerungszeit sind die
Pflanzen geordnet und fachgerecht einzuschlagen und zu
wässern.
Einschlagsflächen sind nach Entnahme der Pflanzen zu
planieren und im vorherigen Zustand wieder
herzustellen.
Diese Leistungen zum Schutz der Pflanzung werden nicht
gesondert vergütet.
Es ist alleinige Sache des AN, den Bauablauf so zu
koordinieren, dass ein lückenloser, pflanzenschonender
Ablauf der Pflanzung gewährleistet ist. Dieses
beinhaltet
ebenfalls die abschnittsweise Anlieferung der
Pflanzungen nach Baufortschritt und Flächenfreigabe.

Die nachfolgend beschriebenen Pflanzarbeiten verstehen
sich einschließlich der Auslegung der Pflanzen vor der
Pflanzung, sowie den eventuell erforderlichen
Rückschnitt der Wurzeln und der Triebe.

Die Qualität der angelieferten Gehölze muss den
Gütebestimmungen für Baumschulpflanzen entsprechen.
Ausführung der Arbeiten gemäß
DIN 18 916 "Pflanzung und Pflanzarbeiten "

Die angegebenen Pflanzenarten und Pflanzensorten sind
bindend.
Eine Lieferung von Alternativen ist nur zulässig nach
vorheriger Rücksprache mit dem AG.

Fertigstellungspflege

Die im LV beschriebenen Arbeiten der
Fertigstellungspflege beginnen nach Feststellung des AG
bzw. der BÜ der vertragsgemäße Pflanzung bzw. Aussaat
und erstrecken sich über 12 Monate. Danach erfolgt die
Abnahme der Fertigstellungspflege.
Unabhängig davon erfolgt die Abnahme der Pflanzung im
letzten Drittel des folgenden Monats Juni
(Johannistrieb).
Fertigstellungspflege gemäß DIN 18916 und DIN 18917 und
entsprechend der in den nachfolgenden Positionen
aufgeführten Spezifikationen.
Pflegearbeiten sind in eigener Verantwortung des AN
nach Bedarf auszuführen. Jeder Arbeitsgang ist der BÜ
einen Arbeitstag vor der Ausführung anzuzeigen.
Pflegerapporte sind der BÜ am Tag nach der Ausführung
der Arbeiten zu übersenden. Der Einheitspreis ist für
die jeweilig angegebene Anzahl der Arbeitsgänge je
m2/Stk zu berechnen. Mehr- oder Minderleistungen werden
linear entsprechend der gemeldeten und anerkannten
Anzahl der Arbeitsgänge abgerechnet.
Nicht angemeldete bzw. nicht anerkannte Pflegegänge
werden nicht vergütet.
Die Verwendung chemischer Unkrautbekämpfungsmittel ist
nicht gestattet.
Während der Dauer der Fertigstellungspflege trägt der
AN die Beweislast (VOB Teil B). Das Recht auf
Nachbesserung u. Minderung liegt nach wie vor beim AG.
Bis zur Abnahme trägt der AN die Gefahr für die weitere
Entwicklung der Pflanzen/Ansaat.

### Bereich 01 Bischof-Franz-Wolf-Str. 18-20

#### Abschnitt 01.01 Vorbereitende Arbeiten

**01.01.0010 Einrichten und Vorhalten der Baustelleneinrichtung**
Einrichten, Vorhalten und Räumender
Baustelleneinrichtung
für sämtliche in der Leistungsbeschreibung aufgeführten
Leistungen für die Dauer der vertraglichen
Bauleistungen.

Einschl. Absperrung der Baustelleneinrichtungsfläche(n)
nach Wahl des AN, unter Berücksichtigung der
Unfallverhütungsvorschriften, Gestellung von
Sanitäreinrichtung und Aufenthaltsräume für die auf der
Baustelle beschäftigten Mitarbeiter des AN und seiner
eventuellen Nachunternehmer, Reinigung der bearbeiteten
Baufläche und des Straßenbereichs von Verschmutzungen
aus dem Bereich des AN, Wiederherstellung der Flächen
der Baustelleneinrichtung und Lagerplätze (auch
Bodenlagermieten) in den ursprünglichen Zustand, soweit
in der nachfolgenden Leistungsbeschreibung nicht
ausdrücklich anders erwähnt, sowie sämtliche Leistungen
aus den vorgeschalteten Vertragsbedingungen.

Die Kosten für das Umsetzen der Baustelleneinrichtung,
bedingt durch die ggf. abschnittweise Herstellung der
Außenanlagen ist in der Position zu kalkulieren.
Menge: 1,000 psch

**01.01.0020 Bauzaun aufstellen und vorhalten**
Bauzaun aufstellen, 6 Monate vorhalten und beseitigen.
Ausführung als Fertig-Montagezaun
Zaunhöhe über Boden 2,05 m, einschl. Betonfüße und
Verschrauben der Zaunfelder miteinander.
Menge: 120,000 m

**01.01.0030 Verlängerungswoche Bauzaun**
Verlängerungswoche über die Bauzeit von 6 Monaten
hinaus.
Menge: 120,000 m

**01.01.0040 Plattenbelag aufnehmen und entsorgen**
Vorhandenen Plattenbelag einschließlich Binde- und
Tragschicht aufnehmen und entsorgen.
Menge: 35,000 m²

**01.01.0050 Kantensteine aufnehmen und entsorgen**
Vorhandenen Kantensteine einschließlich Tragschicht
aufnehmen und entsorgen.
Menge: 16,000 m

**01.01.0060 Stahlgitterzaun demontieren und entsorgen**
Stahlgitterzaun aus kreuzweise punktgeschweißten
Stahldrähten horizontal mit 2 Drähten, D = 8 mm,
vertikal 6 mm, Maschengröße 50X200 mm, oben bündig,
Eck- und Endpfosten aus Rechteckrohr, ca. 60X40 mm
inkl. der Fundamente, demontieren, laden,
abtransportieren und entsorgen. Der angebotene Preis
versteht sich einschließlich aller entstehenden
Entsorgungskosten.

Ausbauort: Müllstellplatz
Zaunhöhe ca. 100 cm
Menge: 2,500 m

**01.01.0070 Betonfundamente entfernen**
Betonfundamente unter den vorhandenen Fahrradgaragen
abbrechen, laden und entsorgen.

Die vorhandenen Fahrradgaragen werden bauseits vorab
entfernt.
Menge: 2,000 m3

**01.01.0080 Reinen Bauschutt entsorgen**
*** Bedarfsposition ohne GB
Reinen Bauschutt nach Aufforderung durch den
Auftraggeber, gemäß den Anlieferbedingungen der
Zentraldeponie oder einem zugelassenen
Entsorgungsbetrieb, lösen, laden und entsorgen.
Material:  abgebundener Beton
  Putz / Mörtel
  Klinker- / Beton- Natursteinpflasterreste
  Keramik / Fliesen
  Zement
  Kiese und Sande ohne bindige Bestandteile.
Menge: 1,000 t

**01.01.0090 Restabfälle, belastet, entsorgen**
*** Bedarfsposition ohne GB
Restabfälle nach Aufforderung durch den Auftraggeber
gemäß den Anlieferbedingungen der Zentraldeponie
bzw. einer zugelassenen Annahmestelle
nach Wahl des AN aufnehmen, laden und entsorgen.
Material: z.B imprägniertes Holz,
  nach Trennung und Sortierung
  anfallende gemischte Reststoffe
  mit Schadstoffanteilen.
Zuordnungswert > LAGA Z 2
Einschließlich Beantragung des Begleitscheins bei der
zuständigen Behörde.
Menge: 1,000 t

#### Abschnitt 01.02 Rodungsarbeiten

**01.02.0010 Solitärstrauch roden**
Solitärstrauch fällen, mehrstämmig
Kronendurchmesser ca. 3 m,
Wuchshöhe ca. 2,50-5,00 m
inkl. Rodung des Wurzelstockes. Stammdurchmesser
in 1 m Höhe gemessen.
Standfeste Auffüllung der Grube entsprechend der
vorgefundenen Bodenschichten
Material laden und abfahren und ordnungsgemäß
entsorgen.
Menge: 50,000 Stk

**01.02.0020 Strauchartigen Gehölzaufwuchs bis 1,00m**
Strauchartigen Gehölzaufwuchs einschließlich
Bodendecker und Wurzelwerk roden. In mehreren
Teilflächen entlang der Grundstücksgrenze.
wie vor Position, jedoch Wuchshöhe: bis 100 cm
Menge: 200,000 m²

#### Abschnitt 01.03 Erdarbeiten und Entwässerung

**01.03.0010 Vegetationsschicht abschieben**
Vegetationsschicht Wiesenfläche  Aufwuchshöhe bis 20cm,
einschließlich Vegetationsnarbe, Wurzelraum,
Narbenstärke 10cm stark abschieben, laden und
entsorgen.
Deckungsgrad der Wiese mit Grasbewuchs beträgt ca. 80
%.
Das Material ist ordnungsgemäß abzutransportieren und
zu entsorgen. Preis einschließlich Entsorgungskosten.
Abrechnung nach Voraufmaß in der Horizontalprojektion.
Menge: 400,000 m²

**01.03.0020 Oberboden aufnehmen und einbauen**
Oberboden im Bereich der zukünftigen befestigten
Flächen aufnehmen in Stärken von ca. 35 cm, laden und
im Baustellenbereich nach Angabe der Bauleitung
seitlich wiedereinbauen in Stärken von ca. 10-30 cm.
humoser Oberboden, Lagerungsdichte/Konsistenz weich,
gemischtkörnig, bindig,matrixgestützt, 15-40% bindiger
Anteil, humose Beimengungen
Mineralischen Fremdanteile ≤ 10 Vol.-% aus Auffüllung
mit anthropogenen Inhaltsstoffen (z. B. Ziegelreste,
Schotter, Schlackereste, Bergematerial)
Abrechnung nach Aufmaß an der Entnahmestelle als feste
Masse.
Vergleich mit Urnivellement ist zu erbringen.
Transportweg bis 100 m
Abtragungsort: zukünftige befestigte Flächen,
Einbauort : vorh. und geplante Vegetationsflächen
(ehem. Wegeflächen)
Menge: 16,000 m3

**01.03.0030 Oberboden aufnehmen, abtransportieren**
Oberboden im Bereich der zukünftigen befestigten
Flächen,  profilgerecht lösen, laden,
abtransportieren und entsorgen
Abtragsdicke i.M. 35cm
Menge: 89,000 m3

**01.03.0040 durchwurzelten Oberboden, abtransportieren**
durchwurzelten Oberboden profilgerecht lösen, laden,
abtransportieren und entsorgen
Abtragsdicke i.M. 20cm,
Menge: 10,500 m3

#### Abschnitt 01.04 Pflasterarbeiten

**01.04.0010 Tiefbord 6/20/100, liefern und versetzen**
Tiefbordstein 6 x 20, einseitige Fase liefern und
versetzen

Bordstein aus Beton DIN EN 1340, Typ D I U
DIN 483 TB - 60 x 200 x 1000 mm
Fase an einer oberen Längskante
Oberfläche Standart,
Typ: "anthrazit"
liefern und höhen- und fluchtgerecht auf 20 cm dickem
Fundament aus C20/C25 versetzen und mit einer
Rückenstütze aus Beton C20/C25 erstellen.
Die Dicke der Rückenstütze beträgt mindestens 10 cm.
Die DIN 18 318 und ZTV P-StB sind zu beachten.
Die Leistung versteht sich einschließlich der
dazugehörigen Erdarbeiten,  (Aushub des Schlitzes in
den jeweiligen Tragschichten, bzw. des Unterbaus) die
zum Setzen der  Tiefborde notwendig sind.
Menge: 215,000 m

**01.04.0020 Schottertragschicht 0/45 liefern und einbauen**
Schottertragschicht, Schichtdicke 30cm aus
Mineralgemisch natürlicher Gesteinskörnung, gem. DIN
18315, ZTV SoB-StB, Bauweise Rad- und Gehwege RStO,
Verformungsmodul Ev2 ≥ 80 MPa, Widerstand gegen
Zertrümmerung SZ26, Verdichtungsgrad DPr ≥ 103,
wasserdurchlässig kf ≥ 5,4x10-5 m/s, aus
Baustoffgemisch für Schottertragschicht, ohne
RC-Baustoffe und industriell hergestellte
Gesteinskörnungen, Körnung 0/45 mm, erhöhte
Ebenheitsanforderung ≤ 1,0 cm innerhalb einer 4m langen
Messstrecke. Die Prüfprotokolle der Eigenüberwachung
und Prüfzeugnisse des Materials sind der BÜ vorzulegen.
Einbaustärke in verdichtetem Zustand, Einbau in
Teilflächen.
Menge: 50,000 m²

**01.04.0030 Verbundpflaster erstellen**
Wegebelag als Verbundpflaster aus Betonsteinpflaster,
20/10/8 cm, gefast, anthrazit, Halbverband, Bettung
Sand 0/2, Stärke 4 cm, verlegen und verfugen.
Fugenmaterial Sand 0/2. Inkl. Zuschnitt.
Menge: 50,000 m²

**01.04.0040 Noppenbahn liefern und verlegen**
Noppenbahn als vertikalen Fassadenschutz liefern und
verlegen Die Noppenbahn ist im Zuge des
Tragschichteneinbaus vor die Fassade zu verlegen.
Einzubauende Noppenbahnhöhe 50cm, Noppenhöhe 8cm
Noppenbahn aus Spezial-PE hoher Dichte.
Ohne Weichmacher, voll recyclingfähig.
Menge: 93,000 m

**01.04.0050 Natursteinschüttung**
Natursteinschüttung als Sauberkeitsstreifen im Bereich
der Fassade liefern und einbauen. Der Kantenstein wird
gesondert abgerechnet. Einbaustärke max. 10 cm unter
den Schotter ist ein Vlies einzulegen.
Material: Basaltsplitt 16 / 32
Menge: 50,000 m²

**01.04.0060 Natursteinschüttung Zulage**
Zulage zur Vorposition Natursteinschüttung
Einbaufläche unterhalb der Balkone
Einbaustärke max 10 cm
Menge: 37,000 m²

**01.04.0070 Wasserschieberkappen ausrichten**
*** Bedarfsposition ohne GB
Vorhandene Wasserschieberkappen
H=50cm, Durchmesser ca. 15cm
Material: Gußeisen
freilegen, aufnehmen, säubern und oberflächengleich
entsprechend der zukünftigen Ausbauhöhen ausrichten
Menge: 0,000 Stk

#### Abschnitt 01.05 Zaunbauarbeiten

**01.05.0010 Stabgitterzaun 800mm**
Doppelstabgitterzaun 800 mm hoch (Gittermattenhöhe),
liefern und fachgerecht montieren, wie nachstehend
beschrieben:
Pfosten:
Bestehend aus werksneuen Rechteckstahlrohren 60/40 mm
und PVC-Abdeckkappen, entsprechend statischem Nachweis.

Gittermatten:
Bestehend aus waagerecht verlaufenden O 6 mm doppelt
gegenüberliegenden, punktgeschweißten Stahldrähten und
senkrechten, im Kreuzverbund verschweißten, O 6 mm
Stahldrähten, die einseitig ca. 22 mm überstehen.
Maschenweite: *50/200 mm normal, oben glatter Abschluss
durch querlaufenden Draht

Korrosionsschutz:
alle Metallteile sind nach dem Schweißen hochwertig
verzinkt
 maximaler Korrosionsschutz der Metallteile durch die
Kombination von Verzinkung und hochwertiger Pulverbeschichtung. Die Pulverbeschichtung ist absolut
lichtecht, festhaftend und abriebfest.

Farbe:  anthrazit

Die Pfosten sind in Abständen von 2.520 mm (Achsmaß!)
in Betoneinzelfundamenten Abmessung 30/30/60cm in
C12/15 bei Bodenklasse 3-5 höhen-, lot- und
fluchtgerecht zu versetzen. Die Gitter sind mit z.B.
heras_sks-Befestigungen (LUPOLEN-Kunststoff- elementen,
Linsenkopf-Schrauben ISO 7380 mit
Innensechskant und Schlüsselweite 5,5 mm sowie
Stahl-Abdeckleiste 40/5 mm) an den Pfosten zu montieren

Nach der Montage darf der Gitterzaun keine störenden
Geräusche verursachen.
Der Aushub ist einzuplanieren.

Beschädigungen an der Verzinkung bzw. Beschichtung
werden mit Kaltzink und Farbe nachbehandelt.
Menge: 15,000 m

**01.05.0020 Tor für Stahlgitterzaun Höhe 80 cm montieren**
Tor aus Rechteckrohren mit nachrichtbaren
Toraufhängungen. Torfüllung aus Rechteckstäben oder
Gittermatten. Rahmenschloß mit Profilzylinder BKS oder
gleichwertig. Torpfosten gemäß den statischen
Erfordernissen mit fest  aufgeschweißter Kopfplatte und
Anschlussleisten für Zaungitter.
Metallteile feuerverzinkt mit Haftgrund,
Pulverbeschichtung Standardfarben,
RAL 60005 mossgrün, RAL 7016 anthrazitgrau.
Einschl. Bodenarbeiten, Fundamente nach
Montageanleitung des Herstellers, Beiarbeiten und
Säubern der angrenzenden Flächen

Abmessungen B = 1,00 m, H = 0,80 m.
Menge: 1,000 St

**01.05.0030 ZULAGEPOSITION - End-oder Eckpfosten Stabgitterzaun**
Zulage zu vor. genannten Zaun für End- oder Eckpfosten,
einschl. Ablängen der Zaunelemente, Korrosionsschutz und Einfärben der Schnittstellen.
Menge: 6,000 St

**01.05.0040 Fahrradständer als Anlehnbügel**
Fahrradständer als Anlehnbügel der Fa. Ziegler Typ UTAH
zum Einbetonieren, beschichtet, Artikel-Nr. 244.432,
liefern und in Pflasterflächen in Betonfundament
setzen.
Menge: 4,000 Stck

#### Abschnitt 01.06 Vegetationstechnische Arbeiten

**01.06.0010 Vegetationsflächen fräsen/ lockern**
Vegetationsflächen fräsen/lockern bis 20 cm einschl.
aus- sortieren von Wurzel- und Pflanzenresten zur
Vorbereitung der nachfolgenden Muboplanumsarbeiten.
Erschwernisse in Form von Handlockerungen in
Randbereichen und Traufbereichen vorh. Gehölze sind in
den Einheitspreis einzurechnen.
Unkräuter, Steine > 5 cm, Wurzelreste sind
ordnungsgemäß zu entsorgen.
Menge: 400,000 m²

**01.06.0020 Oberboden liefern und einbauen**
Oberboden nach DIN 18915, Teil 1, Bodengruppe 4 bis 6,
frei von Fremdstoffen, liefern und in unterschiedlichen
Stärken profilgerecht und setzungsfrei einbauen und
planieren.  Abrechnung nach Aufmaß an der
Auftragsstelle.
Andeckung: 0,10 - 0.25m. Einschl. aller Erschwernisse
und der erforderlichen Handarbeiten in den
Randbereichen.
Menge: 200,000 m3

**01.06.0030 Planum Vegetationsflächen**
Planum der Vegetationsflächen (Rasen-, Pflanzflächen
und Bankettbereiche) herstellen, Abweichung von
Sollhöhe +/- 5cm Unkräuter, Steine > 5 cm, Wurzelreste
der entfernten Vegetationsschicht sind abzulesen und zu
entsorgen. Einschließlich der Erschwernisse in den
Rand- und Traufbereichen, die von Hand zu bearbeiten
sind.
Menge: 400,000 m²

**01.06.0040 Einsaat Wiesenfläche**
Fachgerechte Einsaat mit gebietseigener Wildblumen und
Wildgrasmischung Ansaatmischung mit Begrünungsziel
Mager- und Sandrasenmischung (Mischung Nr. 05)
Mischungsanteil: 50% Gräser - 50% Kräuter/Blumen
Trockenheit und Hitze angepasst, Saatmenge 3,0 g/m²
inkl. Füllstoff zum Hochmischen auf 10 g / m²
sowie Schnellbegrünung 2 g / m², Begrünung auf
saatfertig vorbereitetem Oberboden nach DIN 18915
Saatgutmischung gleichmäßig ausbringen und andrücken.
Das Saatgut entspricht folgenden Qualitätsstandards
VWW Regiosaatenr - Qualitätssicherungssystem für
Produktion und Vertrieb von autochthonem Saatgut des
VWW (Verband deutscher Wildsamen und Wildpflanzen
Produzenten)
Menge: 20,000 m²

**01.06.0050 Einsaat Gebrauchsrasen**
Fachgerechte Raseneinsaat mit Gebrauchsrasen RSM 2.3.,
Gebrauchsrasen/Spielrasen, gem. FLL-RSM Rasen 2017
(Regel-Saatgutmischungen-Rasen) Menge 25 g/m², liefern,
erstellen und abwalzen. Der Preis versteht sich
einschließlich des ersten Schnittes und aller
Nebenarbeiten.
Menge: 380,000 m²

**01.06.0060 Startdüngung**
Startdüngung zuvor genannter Rasenflächen nach dem
Auflaufen mit organisch-mineralischen
Mehrnährstoffdünger.
Reinnährstoffe je m² (10g N, 2,5g P2O5, 4g K2O, 1g MgO)
Ausstreumenge 50 g/m2.
Menge: 380,000 m²

**01.06.0070 Heckenpflanzen pflanzen Formhecke und freiwachsende Hecke**
Nachfolgend beschriebene Pflanzen liefern, abladen und
pflanzen,
hier:  einschl. Aushebung der Pflanzgrube und.
Herstellung des Giesstreifens.

Pflanzgrube profilgerecht verfüllen und unter
Wasserzugabe einschlämmen, sodass vollständiger
Bodenschluss gewährleistet ist.
Leistung einschließlich Gestellung und Transport des
Gieswassers. Ballen / Container muss bei Anlieferung im
erdfeuchten Zustand sein.
Bei der fertigen Hecke handelt es sich um eine
einmehrreihige Pflanzung mit einem Pflanzabstand von
ca. 3,5 Pflanzen/Reihenmeter (Formhecke), bzw. 1,5
Pflanzen / m² Rasterpflanzung (freiwachsende Hecke)
Menge: 20,000 Stk

**01.06.0080 Carpinus betulus**
Heckenpflanzen, 2xv., oB., 125-150 cm
Menge: 5,000 St

**01.06.0090 Crataegus monogyna**
Str., 3 Tr., o.B., 125-150 cm liefern
Menge: 5,000 St

**01.06.0100 Rosa canina**
Str., 4 Tr., o.B., 125-150 cm liefern
Menge: 5,000 St

**01.06.0110 Cornus mas**
Str., 3 Tr., o.B., 75-100 cm liefern
Menge: 5,000 St

**01.06.0120 Photinia fraseri**
Str., 4 Tr., o.B., 125-150 cm liefern
Menge: 20,000 St

**01.06.0130 bodendeckende Gehölze pflanzen**
Nachfolgend beschriebene bodendeckende, flächig zu
pflanzende Gehölze liefern, abladen und pflanzen,
hier: einschl. Aushebung der Pflanzgrube.

Pflanzgrube profilgerecht verfüllen und unter
Wasserzugabe einschlämmen, sodass vollständiger
Bodenschluss gewährleistet ist.
Leistung einschließlich Gestellung und Transport des
Gieswassers.
Ballen / Container muss bei Anlieferung im erdfeuchten
Zustand sein.
Qualität:
Bodendecker/Sträucher 2 x verpflanzt
mit Ballen oder im Container
Überschüssige Stoffe laden und abfahren.
Menge: 200,000 St

**01.06.0140 spiraea japonica 'golden princess**
spiraea japonica 'golden princess
wurzelecht mit Topfballen
5 St./qm
Menge: 50,000 St

**01.06.0150 Geranium "Rozanne"**
Geranium "Rozanne"
Solitärstaude im Container P05 (9x9x9cm)
Menge: 50,000 St

**01.06.0160 Rosa rugosa**
Rosa rugosa
Wildrose, wurzelecht mit Topfballen
5 St./qm
Menge: 50,000 St

**01.06.0170 Lavandula angustifolia**
Lavandula angustifolia wurzelecht mit Topfballen
20 St./qm
Menge: 50,000 St

*Hinweis*
Die im folgenden beschrieben Arbeiten hat der AN bis
zur Abnahme durch den Bauleiter des AG unentgeldlich
bis zum Ende der Arbeiten aus dieser
Leistungsbeschreibung durchzu- führen.
Die Pflegearbeiten sind in eigener Verantwortung des AN
nach Bedarf auszuführen und enden frühestens mit der
Abnahme.

Pflege, Schnitt und Wässern der Rasenfläche sowie
jeglicher Neubepflanzung
Wässern der Blumenwiese
Hochstämme pflegen und wässern, Stammaustriebe
entfernen
Entfernen trockener und beschädigter Äste
Kontrolle und ggf. Reparatur der Baumverankerung

#### Abschnitt 01.07 Stundenlohnarbeiten

**01.07.0010 Stundenlohn Facharbeiter**
*** Bedarfsposition ohne GB
Für evtl. erforderliche Arbeiten die nicht im
Leistungsverzeichnis erfasst sind und gegen Nachweis
zur Ausführung kommen werden verrechnet für:
Facharbeiter
Menge: 1,000 Std

**01.07.0020 Stundenlohn Helfer**
*** Bedarfsposition ohne GB
Für evtl. erforderliche Arbeiten die nicht im
Leistungsverzeichnis erfasst sind und gegen Nachweis
zur Ausführung kommen werden verrechnet für:
Helfer
Menge: 1,000 Std

USt %: 19,00
